# Sistema de vedação de passagem de cabos com isolamento

- Propriedade do ficheiro: CYPE INGENIEROS, S.A.
- Formato: FIEBDC-3/2002
- Moeda: EUR
- Custos indirectos: 3.00 %
- IVA: 23.00 %

**IOJ008** Ud Sistema de vedação de passagem de cabos com isolamento, de diâmetro exterior menor ou igual de 80 mm, em parede, de 100 mm de espessura, através de uma abertura de 200 mm de largura e 200 mm de altura, por ambas as faces, para protecção passiva contra incêndios e garantir a resistência ao fogo EI 45, formado por 3 almofadas intumescentes com propriedades ignífugas, modelo CFS-CU L "HILTI", de 300x170x30 mm, cor branca.
Sistema de vedação de passagem de cabos com isolamento, de diâmetro exterior menor ou igual de 80 mm, em parede, de 100 mm de espessura, através de uma abertura de 200 mm de largura e 200 mm de altura, por ambas as faces, para protecção passiva contra incêndios e garantir a resistência ao fogo EI 45, formado por 3 almofadas intumescentes com propriedades ignífugas, modelo CFS-CU L "HILTI", de 300x170x30 mm, cor branca.
Inclui: Limpeza e preparação do paramento. Colocação das almofadas intumescentes. Limpeza final.
Critério de medição de projecto: Número de unidades previstas, segundo documentação gráfica de Projecto.
Critério de medição de obra: Medir-se-á o número de unidades realmente executadas segundo especificações de Projecto.

| Código | Un | Descrição | Rendimento | Preço | Importância |
|---|---|---|---|---|---|
| mt41phi080j | Ud | Almofada intumescente com propriedades ignífugas, modelo CFS-CU L "HILTI", de 300x170x30 mm, cor branca, para vedação de passagens. (material) | 3.000 | 28.58 | 85.74 |
| mo113 | h | Operário não qualificado construção. (mão de obra) | 0.160 | 17.39 | 2.78 |
| % | % | Custos directos complementares | 2 % | 88.52 | 1.77 |
|  |  | Custos directos |  |  | 90.29 |
