# Ancoragem química estrutural realizado sobre betão de resistência característica mínima 20 N/mm²

- Propriedade do ficheiro: CYPE INGENIEROS, S.A.
- Formato: FIEBDC-3/2002
- Moeda: EUR
- Custos indirectos: 3.00 %
- IVA: 23.00 %

**EHW011** Ud Ancoragem química estrutural realizado sobre betão de resistência característica mínima 20 N/mm², através de perfuração de 12 mm de diâmetro e 90 mm de profundidade no qual no interior será alojada uma bucha de resina resina de viniléster, sem estireno, com areia de quartzo ou corindo e inserção posterior de elemento de fixação composto por varão roscado de aço galvanizado qualidade 5.8, segundo EN ISO 898-1, modelo HIT-V-5.8 M10x115 "HILTI", de 10 mm de diâmetro e 115 mm de comprimento, porca e anilha.
Ancoragem química estrutural realizado sobre betão de resistência característica mínima 20 N/mm², através de perfuração de 12 mm de diâmetro e 90 mm de profundidade no qual no interior será alojada uma bucha de resina resina de viniléster, sem estireno, com areia de quartzo ou corindo e inserção posterior de elemento de fixação composto por varão roscado de aço galvanizado qualidade 5.8, segundo EN ISO 898-1, modelo HIT-V-5.8 M10x115 "HILTI", de 10 mm de diâmetro e 115 mm de comprimento, porca e anilha. Inclusive marcação, realização da perfuração através de furo com martelo percutor e broca de tamanho adequado, limpeza do pó resultante da perfuração, com ar comprimido, inserção da bucha no orifício resultante, introdução do varão roscado e colocação da peça a fixar, aplicação do par de aperto com chave dinamométrica após aguardar o tempo de presa indicado e limpeza dos restos.
Inclui: Implantação da posição da ancoragem. Execução da perfuração. Limpeza do pó resultante. Inserção da bucha. Introdução do varão roscado. Aplicação do par de aperto com chave dinamométrica. Limpeza dos restos sobrantes.
Critério de medição de projecto: Número de unidades previstas, segundo documentação gráfica de Projecto.
Critério de medição de obra: Medir-se-á o número de unidades realmente executadas segundo especificações de Projecto.

| Código | Un | Descrição | Rendimento | Preço | Importância |
|---|---|---|---|---|---|
| mt26reh102b | Ud | Bucha de resina de viniléster de alta resistência, livre de estireno, de 10 mm de diâmetro, à base de metacrilato de uretano, endurecedor e areia de quartzo ou corindo, para a execução de ancoragens químicas estruturais. (material) | 1.000 | 2.65 | 2.65 |
| mt26phi300ce | Ud | Elemento de fixação composto por varão roscado de aço galvanizado qualidade 5.8, segundo EN ISO 898-1, modelo HIT-V-5.8 M10x115 "HILTI", de 10 mm de diâmetro e 115 mm de comprimento, porca e anilha, para fixações sobre estruturas de betão. (material) | 1.000 | 0.59 | 0.59 |
| mo020 | h | Oficial de 1ª construção. (mão de obra) | 0.110 | 17.19 | 1.89 |
| mo112 | h | Operário especializado construção. (mão de obra) | 0.110 | 16.62 | 1.83 |
| % | % | Custos directos complementares | 2 % | 6.96 | 0.14 |
|  |  | Custos directos |  |  | 7.10 |
