# Conector cravado

- Propriedade do ficheiro: CYPE INGENIEROS, S.A.
- Formato: FIEBDC-3/2002
- Moeda: EUR
- Custos indirectos: 3.00 %
- IVA: 23.00 %

## E Estruturas

### EH Betão armado

#### EHX Lajes mistas

**EHX020** Ud Conector cravado.
Conector de aço galvanizado, modelo X-HVB 95 "HILTI", de 95 mm de altura, para utilização sobre vigas metálicas em lajes mistas de 10,5 cm de altura mínima; fixado com pregos de aço galvanizado, modelo X-ENP-21 HVB "HILTI", através de pregadora a pólvora, modelo DX-76 "HILTI", com cartucho de pólvora, modelo 6,8/18 M10 STD vermelho "HILTI".
Inclui: Marcação e disposição do conector. Fixação do conector com pregos, através de pregadora a pólvora.
Critério de medição de projecto: Número de unidades previstas, segundo documentação gráfica de Projecto.
Critério de medição de obra: Medir-se-á o número de unidades realmente executadas segundo especificações de Projecto.

| Código | Un | Descrição | Rendimento | Preço | Importância |
|---|---|---|---|---|---|
| mt07phi010d | Ud | Conector de aço galvanizado, modelo X-HVB 95 "HILTI", de 95 mm de altura, para fixar a estrutura de aço através de cravagem. (material) | 1.000 | 3.59 | 3.59 |
| mt07phi020a | Ud | Prego de aço galvanizado, modelo X-ENP-21 HVB "HILTI", para fixar com pregadora a pólvora. (material) | 2.000 | 0.50 | 1.00 |
| mt07phi030d | Ud | Cartucho de pólvora, modelo 6,8/18 M10 STD vermelho "HILTI", cor vermelho, para pregadora. (material) | 2.000 | 0.39 | 0.78 |
| op00cla030 |  | Pregadora a pólvora, modelo DX-76 "HILTI". | 1.000 | 0.00 | 0.00 |
| mo047 | h | Oficial de 1ª montador de estruturas metálicas. (mão de obra) | 0.025 | 23.64 | 0.59 |
| % | % | Custos directos complementares | 2 % | 5.96 | 0.12 |
|  |  | Custos directos |  |  | 6.08 |
