# Ancoragem química estrutural sobre o betão, através de cápsula química

- Propriedade do ficheiro: CYPE Ingenieros S.A.
- Formato: FIEBDC-3/2016
- Programa: Gerador de preços para construção civil. CYPE Ingenieros, S.A.
- Data: 10/02/2025
- Moeda: EUR
- Custos indirectos: 3 %
- IVA: 23 %

## E Estruturas

### EH Betão armado

#### EHW Ancoragens estruturais

**EHW013** Ud Ancoragem química estrutural sobre o betão, através de cápsula química.
Ancoragem química estrutural realizada em elemento de betão de 110 mm de espessura mínima, formada por uma perfuração de 10 mm de diâmetro e 80 mm de profundidade, realizada através de furo com martelo percutor e broca, inserção na perfuração de cápsula de resinas de metacrilato de uretano, modelo HVU2 M8x80 "HILTI", de 8 mm de diâmetro e 80 mm de comprimento e posterior introdução, através de aparafusadora, de elemento de fixação composto por varão roscado com extremo inferior biselado a 45°, de aço galvanizado qualidade 5.8, segundo EN ISO 898-1, modelo HAS-U 5.8 M8x80 "HILTI", de 8 mm de diâmetro e 80 mm de comprimento, porca e anilha.
Inclui: Implantação da posição da ancoragem. Execução da perfuração. Limpeza do pó resultante. Inserção da cápsula química. Introdução do elemento de fixação. Aplicação do par de aperto com chave dinamométrica. Limpeza dos restos sobrantes.
Critério de medição de projecto: Número de unidades previstas, segundo documentação gráfica de Projecto.
Critério de medição de obra: Medir-se-á o número de unidades realmente executadas segundo especificações de Projecto.

| Código | Un | Descrição | Rendimento | Preço | Importância |
|---|---|---|---|---|---|
| mt26phi200l | Ud | Cápsula de resinas de metacrilato de uretano, modelo HVU2 M8x80 "HILTI", de 8 mm de diâmetro e 80 mm de comprimento, para a execução de ancoragens químicas estruturais. (material) | 1 | 5.69 | 5.690 |
| mt26phi500ib | Ud | Elemento de fixação composto por varão roscado com extremo inferior biselado a 45°, de aço galvanizado qualidade 5.8, segundo EN ISO 898-1, modelo HAS-U 5.8 M8x80 "HILTI", de 8 mm de diâmetro e 80 mm de comprimento, porca e anilha, para fixações sobre estruturas de betão. (material) | 1 | 1.02 | 1.020 |
| mo020 | h | Oficial de 1ª construção. (mão de obra) | 0.105 | 24.63 | 2.586 |
| mo112 | h | Operário especializado construção. (mão de obra) | 0.105 | 23.86 | 2.505 |
| % | % | Custos directos complementares | 2 % | 11.801 | 0.236 |
|  |  | Custos directos |  |  | 12.037 |

Resíduos:
- colocação: mt26phi500ib; factor de resíduo 0.0188065

## Recursos

**mt26phi500ib** Ud Elemento de fixação composto por varão roscado com extremo inferior biselado a 45°
Dados técnicos: Custo energético 3.200 MJ; Emissão de CO2 0.200 kg; Código LER 17 04 05; Massa do elemento 0.031 kg; Volume 0.000015 m3
Resíduos:
- embalagem: re170203 Plástico. (componente de resíduo); rendimento 0.025 kg; Código LER 17 02 03; Massa do elemento 1 kg; Volume 0.001667 m3
