# Elemento de fixação

- Propriedade do ficheiro: CYPE Ingenieros S.A.
- Formato: FIEBDC-3/2016
- Programa: Gerador de preços para construção civil. CYPE Ingenieros, S.A.
- Data: 22/10/2024
- Moeda: EUR
- Custos indirectos: 3 %
- IVA: 23 %

## E Estruturas

### EH Betão armado

#### EHW Ancoragens estruturais

**EHW024** Ud Elemento de fixação.
Elemento de fixação composto por varão roscado com extremo inferior biselado a 45°, de aço galvanizado qualidade 5.8, segundo EN ISO 898-1, modelo HAS-U 5.8 M6x75 "HILTI", de 6 mm de diâmetro e 75 mm de comprimento, porca e anilha.
Inclui: Inserção do elemento de fixação. Aplicação do par de aperto com chave dinamométrica.
Critério de medição de projecto: Número de unidades previstas, segundo documentação gráfica de Projecto.
Critério de medição de obra: Medir-se-á o número de unidades realmente executadas segundo especificações de Projecto.

| Código | Un | Descrição | Rendimento | Preço | Importância |
|---|---|---|---|---|---|
| mt26phi500ha | Ud | Elemento de fixação composto por varão roscado com extremo inferior biselado a 45°, de aço galvanizado qualidade 5.8, segundo EN ISO 898-1, modelo HAS-U 5.8 M6x75 "HILTI", de 6 mm de diâmetro e 75 mm de comprimento, porca e anilha, para fixações sobre estruturas de betão. (material) | 1 | 0.69 | 0.690 |
| mo020 | h | Oficial de 1ª construção. (mão de obra) | 0.012 | 22.68 | 0.272 |
| mo112 | h | Operário especializado construção. (mão de obra) | 0.012 | 21.98 | 0.264 |
| % | % | Custos directos complementares | 2 % | 1.226 | 0.025 |
|  |  | Custos directos |  |  | 1.251 |

Resíduos:
- colocação: mt26phi500ha; factor de resíduo 0.0188235

## Recursos

**mt26phi500ha** Ud Elemento de fixação composto por varão roscado com extremo inferior biselado a 45°
Dados técnicos: Custo energético 2.849 MJ; Emissão de CO2 0.164 kg; Código LER 17 04 05; Massa do elemento 0.017 kg; Volume 0.000008 m3
Resíduos:
- embalagem: re170203 Plástico. (componente de resíduo); rendimento 0.025 kg; Código LER 17 02 03; Massa do elemento 1 kg; Volume 0.001667 m3
