# Conector cravado

- Propriedade do ficheiro: CYPE Ingenieros S.A.
- Formato: FIEBDC-3/2016
- Programa: Gerador de preços para construção civil. CYPE Ingenieros, S.A.
- Data: 22/10/2024
- Moeda: EUR
- Custos indirectos: 3 %
- IVA: 23 %

## E Estruturas

### EH Betão armado

#### EHX Lajes mistas

**EHX020** Ud Conector cravado.
Conector de aço galvanizado, modelo X-HVB 95 "HILTI", de 95 mm de altura, para utilização sobre vigas metálicas em lajes mistas de 10,5 cm de altura mínima; fixado com pregos de aço galvanizado, modelo X-ENP-21 HVB "HILTI", através de pregadora a pólvora, modelo DX-76 "HILTI", com cartucho de pólvora, modelo 6,8/18 M10 STD vermelho "HILTI".
Inclui: Marcação e disposição do conector. Fixação do conector com pregos, através de pregadora a pólvora.
Critério de medição de projecto: Número de unidades previstas, segundo documentação gráfica de Projecto.
Critério de medição de obra: Medir-se-á o número de unidades realmente executadas segundo especificações de Projecto.

| Código | Un | Descrição | Rendimento | Preço | Importância |
|---|---|---|---|---|---|
| mt07phi010d | Ud | Conector de aço galvanizado, modelo X-HVB 95 "HILTI", de 95 mm de altura, para fixar a estrutura de aço através de cravagem. (material) | 1 | 3.59 | 3.590 |
| mt07phi020a | Ud | Prego de aço galvanizado, modelo X-ENP-21 HVB "HILTI", para fixar com pregadora a pólvora. (material) | 2 | 0.5 | 1.000 |
| mt07phi030d | Ud | Cartucho de pólvora, modelo 6,8/18 M10 STD vermelho "HILTI", cor vermelho, para pregadora. (material) | 2 | 0.39 | 0.780 |
| mo047 | h | Oficial de 1ª montador de estruturas metálicas. (mão de obra) | 0.025 | 23.64 | 0.591 |
| % | % | Custos directos complementares | 2 % | 5.961 | 0.119 |
|  |  | Custos directos |  |  | 6.080 |

Resíduos:
- colocação: mt07phi020a Prego de aço galvanizado, modelo X-ENP-21 HVB "HILTI", para fixar com pregadora a pólvora; factor de resíduo 0.00357895

## Recursos

**mt07phi010d** Ud Conector de aço galvanizado
Dados técnicos: Custo energético 5.889 MJ; Emissão de CO2 0.444 kg
Resíduos:
- embalagem: re150101 Embalagens de papel e cartão. (componente de resíduo); rendimento 0.09 kg; Código LER 15 01 01; Massa do elemento 1 kg; Volume 0.001333 m3
- embalagem: re170203 Plástico. (componente de resíduo); rendimento 0.045 kg; Código LER 17 02 03; Massa do elemento 1 kg; Volume 0.001667 m3

**mt07phi020a** Ud Prego de aço galvanizado, modelo X-ENP-21 HVB "HILTI", para fixar com pregadora a pólvora
Dados técnicos: Custo energético 0.269 MJ; Emissão de CO2 0.027 kg; Código LER 17 04 05; Massa do elemento 0.0095 kg; Volume 0.000005 m3
Resíduos:
- embalagem: re150101 Embalagens de papel e cartão; rendimento 0.001 kg
